# Sportbodenarbeiten
Leistungsbeschreibung (GAEB 90, DA81)
Währung: EUR

## Zusätzlicher Text
Technische Vorbemerkungen

Flächenelastischer Sportboden für Sport- und Mehrzwecknutzung nach DIN V
18032-2:2001-04
und DIN 18200 mit Güteüberwachung nach RAL-GZ 942 oder
gleichwertig________________

1.) Vertragliche Grundlagen
 Die VOB in allen Teilen, das Leistungsverzeichnis, DIN 18336 -
Abdichtungsarbeiten,
 DIN 18365 - Bodenbelagsarbeiten, DIN 18202 - Maßtoleranzen im Hochbau,
sowie alle weiteren
 DIN-Normen, soweit sie auf die eingebauten Stoffe zutreffen.

 Abweichend von den Bewerbungsbedingungen gilt bei Nebenangeboten
folgendes:
 Nebenangebote ohne Abgabe eines Hauptangebotes sind nicht zulässig.

2.) Anforderungen an den Sportboden
 Es wird ein Sportboden vorgeschrieben, der der DIN V 18032-2: 2001-04
in vollem Umfang
 und der Beschreibung im Leistungsverzeichnis entspricht.

3.) Prüfzeugnis
 Für den angebotenen Sportboden muss dem Angebot ein Prüfzeugnis eines
anerkannten Prüfinstitut, z.B.
 FMPA Baden-Württemberg, IST oder gleichwertig beigefügt werden.
 Das Prüfzeugnis muss auf den Namen des Bieters ausgestellt sein.

4.) Güteüberwachung
 Die gemäß Ziffer 5.5 der DIN V 18032-2:2001-04 zwingend vorgeschriebene
Güteüberwachung
 gemäß DIN 18200 ist zusammen mit dem Angebot durch das Gütezeichen RAL-
GZ 942 oder
 gleichwertig nachzuweisen. Die Güteüberwachung muss auf den
rechtsgültigen Namen des Anbieters
 ausgestellt sein.

5.) Sonstiges
 Die Baustelle ist ungehindert mit dem LKW anzufahren. Baustrom ist an
der Baustelle vorhanden und
 geht zu Lasten des Auftraggebers.
 Für die Reinigung und Pflege des zur Ausführung kommenden Oberbelages
sind dem Bauherrn/Auftrag-
 geber eine Reinigungs- und Pflegeanleitung auszuhändigen.
 In der Sporthalle sollen während und nach der Montage normale
Klimabedingungen herrschen, relative
 Luftfeuchtigkeit zwischen 50 - max. 60% bei ca. 18-20 Grad C.
Raumtemperatur.

 Entsprechend VOB, Tei A, ist der niedrigste Angebotspreis allein nicht
entscheidend, sondern das
 Preis- / Leistungsverhältnis. Angebote mit Sportbodensysteme, die den
beschriebenen Anforderungen
 nicht entsprechen, werden bei der Wertung nicht berücksichtigt.

## Sportbodenarbeiten

### 1 Sportbodenarbeiten

#### 1.1

**1.1.10 Nivellierplan erstellen**
des Rohbodens mittels Nivelliergerät und Meßlatte im
Raster von ca. 3,00 x 3,00 m
Menge: 1,000 psch

**1.1.20 Rohboden säubern**
zur Aufnahme einer Bodenabdichtung
Menge: 0,000 m²

**1.1.30 Feuchtigkeitssperre nach DIN 18195, Teil 4**
bestehend aus Bitumenschweißbahn, 4 mm stark
mit Glasvlieseinlage liefern, ca. 10 cm überlappt
verlegen,
Stöße fachgerecht verschweißen sowie im Randbereich
wannenartig ausfüren, die Schweißbahn bis OKFFB
hochziehen
und ebenfalls verschweißen.

Fabrikat: V60 S4 oder gleichwertig

Hersteller / Typ:
'
..................................................'
vom Bieter einzutragen
Menge: 0,000 m²

**1.1.40 Alternativ**
*** Wahlposition ZZ 000.1
*** Bedarfsposition ohne GB
Feuchtigkeitssperre gegen aufsteigende Feuchte nach DIN
18195/4
aus Polyfin-Polypropylen-Spinnvlies, putz und
spachtelbar,
rutschhemmende Ausführung, SD-Wert > 1500 m liefern und
fachgerecht verlegen, an den Wänden wannenartig bis
OK-FFB hochziehen.
Menge: 1,000 m²

**1.1.50 Alternativ**
*** Wahlposition ZZ 000.2
*** Bedarfsposition ohne GB
Feuchtigkeitssperre Flamingo-Super-AL mit Alu-Einlage,
absolut dampfdicht, SD-Wert >1500 m, mit
baufsichtlichem
Prüfzeugnis der MPA Braunschweig, bitumenbeständig,
liefern und verlegen, Überlappung im Stoßbereich mind.
200 mm
mit Super-Anschluss-Streifen auf Kautschukklebe-Basis,
Randbereich bis OK FFB hochziehen.
Menge: 1,000 m²

**1.1.60 Abdichtung der Hülsen**
für Turn- und Spielpfosten als Zulage, einwandfreie
Abdichtung mit Bitumenmasse
Menge: 0,000 St

**1.1.70 Wärmedämmung**
Mineralfaser-Dämmplatten, freigezeichnet nach
Gefahrenstoffverordnung
WLG 040 nach DIN 4108, Baustoffklasse A 1 nach DIN 4102
(nicht brennbar)
liefern und fachgerecht verlegen
Stärke: ........ mm
Menge: 0,000 m²

**1.1.80 Flächenelastischer Sportboden nach DIN V 18032-2:2001-04**
und DIN 18200 mit Güteüberwachung nach RAL-GZ 942
oder gleichwertig und den technischen Vorbemerkungen

Sportbodenkonstruktion, Richtfabrikat WAGNER SPORTBODEN
Typ DT70/100MX
oder gleichwertig, bestehend aus Doppelschwingträger-
Elementen aus
durchlaufenden Schwingträgern ohne Einschnitte, mindestens 18mm stark,
rd. 83 mm breit mit darunter angeordneten 12mm starken
Laschen nach DIN EN 13 986 und 9mm starken Zwischenstegen mit Auflager.

Blindboden aus mindestens 15 mm starken Streifen aus
nordischer Fichte oder nordischer Kiefer.

Polyäthylenfolie, Typ 100

Trägerplatte (Lastverteilungsplatte) aus Baufurnier-
Sperrholz, BFU 100,
nach DIN 68705/3 und DIN EN 636:2003, 9-lagig, alle
Furnierlagen
Holzart Birke, keine Kombiplatten auf den Blindboden
verschraubt.

Konstruktionshöhe: ca. 75 mm

Gesamtkonstruktionshöhe je nach Höhenausgleich: bis 250
mm

Hersteller / Typ:
'
..................................................'
vom Bieter einzutragen

Prüfzeugnis-Nr.: ...............................

Güte-Überwachungs-Nr.:...........................
Menge: 0,000 m²

**1.1.90 Linoleum-Oberbelag gem DIN 18032**
Linoleum 4 mm "Linodur", marmoriert,
Bahnenbreite 200 cm.
Brandverhalten EN 13501-1
liefern und mit geignetem Dispersionsklebstoff
gemäß Verlegevorschrift des Herstellers verkleben
einschließlich verschweißen der Nähte mit einem
farblich abgestimmten Schweißdraht.

Farbe nach aktueller Farbkarte des Herstellers
und Wahl des AG.

Richtqualität: DLW "DD Linodur Sport" oder gleichwertig
Hersteller / Typ:
'
..................................................'
vom Bieter einzutragen
Menge: 0,000 m²

**1.1.100 Spielfeldmarkierungen**
Aufbringen von Spielfeldern nach Angaben des
Auftragsgeber
und bauseitigen Spielfeldplan auf vorgenannten
Oberbelag
dauerhaft mittels PUR-Farbe nach Vorschriften der Sport
-
fachverbände. Breite der Markierungen 20 - 50 mm.
Unterbrochene Linien werden übermessen und Linien unter
einem Laufmeter werden als 1 m abgerechnet.
Menge: 0,000 m

**1.1.110 Gerätehülsenabdeckungen**
Aussparungen im Bereich der Bodenhülsen im Sportboden
herstellen, Aluminium-Rahmen mit Z-Profil und
Kunststoffdeckel liefern, fachgerecht oberflächenbündig einbauen
sowie
mit Oberbelag bekleben.

Durchmesser bis 270 mm
Menge: 0,000 St

**1.1.120 Gerätehülsenabdeckung 3-teilig**
Aussparungen im Bereich der Bodenhülsen im Sportboden
herstellen, Aluminium-Rahmen mit Z-Profil und
Kunststoffdeckel mit Einschubteil liefern, fachgerecht
oberflächenbündig
einbauen sowie mit Oberbelag bekleben.

Durchmesser bis 340 mm, 3-teilig
Menge: 0,000 St

**1.1.130 Bodenankerplatten**
Bodenplättchen mit Mittelloch, ca. 14 mm, zur
Befestigung
von Sprossenwänden, Handballtoren etc. liefern und
fachgerecht in den Oberbelag einarbeiten.
Menge: 0,000 St

**1.1.140 Übergangschienen**
Doppelkammerprofil für die Übergänge zu Nebenräumen
liefern und fachgerecht montieren.
Menge: 0,000 m

**1.1.150 Wandabschluss-Leisten**
Hartholzfußleisten, natur versiegelt liefern und
fachgerecht
flachliegend mit 1 cm Wandabstand auf dem Boden
verschrauben
Material: Buche, 16 x 60 mm
Menge: 0,000 m

**1.1.160 Erstpflege des Sportbodens**
Erstpflege des Sportbodens unmittelbar nach Abschluss
der Verlegearbeiten mit einem geeigneten Reinigungs-
und Pflegemittel.
Menge: 0,000 m²

**1.1.170 PUR-Versiegelung**
Versiegelung des neu verlegten Sportbodens incl.
Geräteräume mittels einer 2-K PUR-Versiegelung
auf Wasserbasis zur Erzielung eines dauerhaften
Gleitreibungswertes gemäß DIN 18032 T2 sowie zum
Schutz des Oberbelages und der Spielfeldmarkierung
Menge: 0,000 m²

**1.1.180 Kontrollprüfung**
Kontrollprüfung und Abnahme des neu verlegten
Sportbodens
durch ein unabhängiges Prüfinstitut gemäß DIN  18032-2
sowie Aushändigung eines Prüfberichtes.
Menge: 1,000 psch

**1.1.190 Stundenlöhne**
Tagelohnstunden für einen Facharbeiter auf Nachweis
und auf ausdrücklicher Anordnung der Bauleitung.
Menge: 0,000 h

USt %: 19,00
